# Sellado de juntas en áreas húmedas de ancho 2,0 cm con Sikasil 110 Neutral

- Propiedad del archivo: CONSTRUNARIO
- Formato: FIEBDC-3/2012
- Programa: Construnario Versión 3.51
- Fecha de los precios: 06/03/2024
- Divisa: EUR
- Código: sika-sau (12/03/2024)

**PUSIK-607** m Sellado de juntas en áreas húmedas de ancho 2,0 cm con Sikasil 110 Neutral
Sellado de juntas en áreas húmedas de 2,0 cm de ancho con sellador monocomponente de base silicona tipo Sikasil 110 Neutral o similar, de alto rendimiento, flexible y multiuso. Se mantiene flexible después del curado y tiene buena resistencia a los rayos UV, hongos y moho. Capacidad de movimiento +/-25 %. Uso interno y externo. Clasificación de emisiones de VOC GEV-EMICODE EC 1PLUS; posee Marcado CE, y Declaración de Prestaciones de acuerdo con la normativa EN 15651-1 Sellador para juntas no estructurales - elementos de fachadas; Marcado CE, y Declaración de Prestaciones de acuerdo con la normativa EN 15651-2 Sellador para juntas no estructurales - selladores de acristalamiento; Marcado CE, y Declaración de Prestaciones de acuerdo con la normativa EN 15651-3 Sellador para juntas no estructurales - Selladores sanitarios. Se recomienda limpiar la superficie antes de la colocación del producto. No incluye transporte, desperdicio ni eliminación de materiales en vertedero.

| Código | Ud | Descripción | Rendimiento | Precio |
|---|---|---|---|---|
| 610891SIK | u | Sellador multiuso de silicona de alto rendimiento, Sikasil 110 neutral de Sika. Gris claro (material) | 0.670 | 0 |
| MOC002 | h | Peón especialista (mano de obra) | 0.110 | 0 |

## Recursos

**610891SIK** u Sellador multiuso de silicona de alto rendimiento, Sikasil 110 neutral de Sika. Gris claro
Sikasil® -110 Neutral Sellador multiuso de silicona de alto rendimiento para la construcción. Descripción del producto: Es un sellador a base de silicona de juntas, monocomponente, de alto rendimiento, flexible y multiuso. Tiene una buena adhesión a los materiales de construcción, incluyendo vidrio, varios metales y plásticos sin imprimación. Se mantiene flexible después del curado y tiene buena resistencia a los rayos UV, hongos y moho. Capacidad de movimiento +/-25 %. Uso interno y externo. Usos: Sellado de juntas para: . Acristalamiento . Sanitario . juntas con movimiento y de conexión
