# Masilla elástica p/aplic. en sanitarios, a base de silicona acetoxi, 300 cm3, Sika Sanisil de Sika. Traslúcida

- Propiedad del archivo: CONSTRUNARIO
- Formato: FIEBDC-3/2012
- Programa: Construnario Versión 3.51
- Fecha de los precios: 06/03/2024
- Divisa: EUR

**73988SIK** u Masilla elástica p/aplic. en sanitarios, a base de silicona acetoxi, 300 cm3, Sika Sanisil de Sika. Traslúcida
Sanisil® Masilla elástica para aplicaciónes en sanitarios, a base de silicona acetoxi Descripción del producto: Sanisil® es una masilla monocomponente a base de elastómeros de silicona adecuada para aplicaciónes en interior y exterior. Usos: Sanisil® es adecuado para sellado en sanitarios y donde se requieran resistencias a la formación de moho.
