# Sellado de juntas en áreas sanitarias de ancho 1,2 cm con Sika Sanisil

- Propiedad del archivo: CONSTRUNARIO
- Formato: FIEBDC-3/2012
- Programa: Construnario Versión 3.51
- Fecha de los precios: 06/03/2024
- Divisa: EUR
- Código: sika-sau (12/03/2024)

**PUSIK-610** m Sellado de juntas en áreas sanitarias de ancho 1,2 cm con Sika Sanisil
Sellado de juntas en áreas sanitarias de 1,2 cm de ancho con sellador monocomponente de base silicona ácida tipo Sika Sanisil o similar, adecuada para aplicaciónes en interior y exterior. es adecuado para sellado de sanitarios y zonas donde se requieran resistencias a la formación de moho a largo plazo; excelente comportamiento a los UV y a la intemperie; cumple con la normativa EN 15851-1 F EXT -INT CC y EN 15851-3 S. Se recomienda limpiar la superficie antes de la colocación del producto. No incluye transporte, desperdicio ni eliminación de materiales en vertedero.

| Código | Ud | Descripción | Rendimiento | Precio |
|---|---|---|---|---|
| 73988SIK | u | Masilla elástica p/aplic. en sanitarios, a base de silicona acetoxi, 300 cm3, Sika Sanisil de Sika. Traslúcida (material) | 0.250 | 0 |
| MOC002 | h | Peón especialista (mano de obra) | 0.110 | 0 |

## Recursos

**73988SIK** u Masilla elástica p/aplic. en sanitarios, a base de silicona acetoxi, 300 cm3, Sika Sanisil de Sika. Traslúcida
Sanisil® Masilla elástica para aplicaciónes en sanitarios, a base de silicona acetoxi Descripción del producto: Sanisil® es una masilla monocomponente a base de elastómeros de silicona adecuada para aplicaciónes en interior y exterior. Usos: Sanisil® es adecuado para sellado en sanitarios y donde se requieran resistencias a la formación de moho.
