# Sellado de juntas o fisuras de ancho 1,0 cm con Sikacryl S

- Propiedad del archivo: CONSTRUNARIO
- Formato: FIEBDC-3/2012
- Programa: Construnario Versión 3.51
- Fecha de los precios: 06/03/2024
- Divisa: EUR
- Código: sika-sau (12/03/2024)

**PUSIK-611** m Sellado de juntas o fisuras de ancho 1,0 cm con Sikacryl S
Sellado de juntas o fisuras de ancho 1 cm en interiores con una masilla monocomponente de base acrílica tipo Sikacryl® S o similar, que no descuelga, diseñado para juntas en interiores con poco movimiento y rellenos de grietas en interior y exterior (no apto para contacto con agua); para sellados de ventanas, puertas, tuberías de PVC, para sellados en techos, albañilería seca, etc.; es adecuada para el sellado de grietas (no debe estar en contacto permanentemente con agua); capacidad de movimiento 10%; Se recomienda mantener la relación, ancho profundidad de junta de 2:1; antes de la aplicación de la masilla es necesario limpiar el soporte. No incluye transporte, desperdicio ni eliminación de materiales en vertedero.

| Código | Ud | Descripción | Rendimiento | Precio |
|---|---|---|---|---|
| 88677SIK | u | Masilla plasto-elástica monocomponente, 300 cm3, Sikacryl® -S de Sika. Gris (material) | 0.330 | 0 |
| MOC002 | h | Peón especialista (mano de obra) | 0.130 | 0 |

## Recursos

**88677SIK** u Masilla plasto-elástica monocomponente, 300 cm3, Sikacryl® -S de Sika. Gris
Sikacryl® -S Masilla plasto-elástica monocomponente para el sellado de juntas con bajo movimiento, en interior. Descripción del producto: Sikacryl®-S es una masilla plasto-elástica monocomponente, a base de copolimeros acrílicos en dispersión acuosa, lista para su empleo, y de fácil aplicación, para juntas en interiores con poco o nulo movimiento. Usos: . Para sellados de juntas interiores con bajo movimiento sobre superficies de hormigón, hormigón aligerado, enlucidos, fibrocemento, ladrillos, cartónyeso, aluminio, PVC, madera. . Para sellados de ventanas, puertas, tuberías de PVC y para sellados en techos. . Es adecuada para el sellado de grietas (no debe estar en contacto permanentemente con agua).
