# Impermeabilizante líquido para mortero y hormigón, Sikacim® Impermeabilizante de Sika. Exento de cloruros, blanco

- Propiedad del archivo: CONSTRUNARIO
- Formato: FIEBDC-3/2012
- Programa: Construnario Versión 3.51
- Fecha de los precios: 06/03/2024
- Divisa: EUR

**471275SIK** u Impermeabilizante líquido para mortero y hormigón, Sikacim® Impermeabilizante de Sika. Exento de cloruros, blanco
Sikacim® Impermeabilizante Impermeabilizante líquido para mortero y hormigón, exento de cloruros Descripción del producto: Aditivo líquido exento de cloruros, listo para su empleo, para impermeabilizar morteros y hormigones. Usos: Aditivo impermeabilizante de mortero y hormigón para revestimientos de: . Piscinas, cimentaciones, depósitos y depuradoras. . Fachadas, paredes, sótanos. . Canales, pozos y alcantarillas.
