# Aditivo impermeabilizante para sistema de hormigones estancos, Sika® WT-120 L de Sika. Amarillo

- Propiedad del archivo: CONSTRUNARIO
- Formato: FIEBDC-3/2012
- Programa: Construnario Versión 3.51
- Fecha de los precios: 06/03/2024
- Divisa: EUR

**SIK_436106** kg Aditivo impermeabilizante para sistema de hormigones estancos, Sika® WT-120 L de Sika. Amarillo
Sika® WT-120 L Aditivo reductor de la permeabilidad al agua para hormigón. Descripción del producto Sika® WT-120 L es un aditivo bloqueador de poros usado para reducir la permeabilidad del hormigón. En combinación con tecnología de aditivos superplastificantes de la gama Sika® ViscoCrete® y SikaPlast® se consiguen valores de penetración de agua que están por debajo de los valores establecidos en la EHE-08, en función de la tipología de la estructura. Sika® WT-120 L forma parte de un sistema de hormigones estancos de Sika, que incluye diseño de mezclas, puesta en obra y productos de impermeabilización. El seguimiento de este sistema consigue los resultados esperados en cuanto a estanqueidad. Usos Sika® WT-120 L has sido específicamente formulado para conseguir hormigones impermeables de alta calidad en: - Cimentaciones de edificación - Cimentaciones en obras de ingeniería - Estaciones Subterráneas - Aparcamientos y sótanos - Túneles y galerías - Presas y estructuras hidráulicas - Depósitos y Tanques - Minería
