# Plastificante-aireante concentrado de fraguado normal, Sikamor-A de Sika. Para mortero, incoloro

- Propiedad del archivo: CONSTRUNARIO
- Formato: FIEBDC-3/2012
- Programa: Construnario Versión 3.51
- Fecha de los precios: 06/03/2024
- Divisa: EUR

**119493SIK** kg Plastificante-aireante concentrado de fraguado normal, Sikamor-A de Sika. Para mortero, incoloro
Sikamor-A Plastificante-aireante concentrado, para mortero Descripción del producto: Aditivo líquido concentrado, plastificante-aireante listo para su empleo en todo tipo de morteros. Está exento de cloruros. Usos: Se utiliza en todo tipo de morteros de cemento para: . Asiento de fábrica de ladrillo, bloques, etc. . Enfoscados, revocos, albañilería en general. . Morteros "estabilizados" en combinación con otros aditivos.
