# Estabilizador de fraguado para mortero, Sikatard®-40PR de Sika. Garrafa 25KG. Marrón

- Propiedad del archivo: CONSTRUNARIO
- Formato: FIEBDC-3/2012
- Programa: Construnario Versión 3.51
- Fecha de los precios: 06/03/2024
- Divisa: EUR

**117824SIK** kg Estabilizador de fraguado para mortero, Sikatard®-40PR de Sika. Garrafa 25KG. Marrón
SikaTard®-40 PR es un aditivo líquido para hacer mortero estabilizado. Está exento de cloruros. USOS Para confeccionar cualquier tipo de mortero de cemento con un tiempo de puesta en obra prolongado para: ? Asiento de fábrica de ladrillo, de bloques, etc. ? Rejuntado. ? Enfoscados, revocos, etc. ? Morteros estabilizados. CARACTERISTICAS / VENTAJAS Se pueden fabricar grandes volúmenes de mortero y utilizarlo fraccionadamente. ? Debido al retraso controlado de fraguado, el mortero conserva las propiedades de «recién hecho» durante un tiempo prolongado, pero una vez colocado el fraguado se desarrolla normalmente. ? Después de cada jornada de trabajo, la limpieza de los recipientes de almacenamiento y herramientas es más fácil al conservarse el mortero fresco.
