# Superplastificante para hormigón, Sikament®-FF de Sika. Incoloro

- Propiedad del archivo: CONSTRUNARIO
- Formato: FIEBDC-3/2012
- Programa: Construnario Versión 3.51
- Fecha de los precios: 06/03/2024
- Divisa: EUR

**51997SIK** kg Superplastificante para hormigón, Sikament®-FF de Sika. Incoloro
Sikament®-FF Superplastificante para hormigón Descripción del producto Aditivo superplastificante y gran reductor de agua a base de melamina, para obtener hormigones resistentes y fluidos. Está exento de cloruros. Usos Se utiliza como superplastificante para facilitar el hormigonado de: . Losas y cimientos. . Muros, pilares y estribos. . Elementos delgados con gran densidad de armaduras. . Superficies vistas de alta calidad. Se utiliza también como reductor de agua, permitiendo que el hormigón alcance altas resistencias iniciales y finales en: . Elementos prefabricados. . Hormigón pretensado. . Estructuras de puentes y voladizos. . Elementos de hormigón con un tiempo desencofrado corto o que deban recibir cargas rápidamente.
