# Superplastificante de efecto prolongado, Sikament®-200 R de Sika. Marrón

- Propiedad del archivo: CONSTRUNARIO
- Formato: FIEBDC-3/2012
- Programa: Construnario Versión 3.51
- Fecha de los precios: 06/03/2024
- Divisa: EUR

**168366SIK** kg Superplastificante de efecto prolongado, Sikament®-200 R de Sika. Marrón
Sikament®-200 R Superplastificante de efecto prolongado Descripción del producto Aditivo superplastificante que permite obtener y mantener hormigones muy fluidos, incluso en tiempo caluroso. Está exento de cloruros. Usos . Se utiliza principalmente para los hormigones a los que se exige una gran calidad y existen dificultades para su colocación o el tiempo es caluroso. . Ralentiza el fraguado del cemento. . Se utiliza principalmente en aquellos hormigones en los que hay que asegurar una trabajabilidad prolongada y buenas resistencias como en bombeos a grandes distancias, hormigones con gran densidad de armaduras, hormigones lentos en su puesta en obra, muros pantalla, transporte de hormigones en tiempo caluroso. Para hormigón visto de alta calidad, en la construcción de puentes. . Como dato orientativo, con temperaturas de aprox. 20 ºC, permite mantener la manejabilidad hasta 2 horas. . Utilizable en la ejecución de suelos radiantes.
