# Superplastificante de alto rendimiento para todo tipo de hormigones, Sika® ViscoCrete®-2040 de Sika. Marrón

- Propiedad del archivo: CONSTRUNARIO
- Formato: FIEBDC-3/2012
- Programa: Construnario Versión 3.51
- Fecha de los precios: 06/03/2024
- Divisa: EUR

**531852SIK** kg Superplastificante de alto rendimiento para todo tipo de hormigones, Sika® ViscoCrete®-2040 de Sika. Marrón
Sika® ViscoCrete®-2040 Superplastificante de alto rendimiento para todo tipo de hormigónes. Descripción del producto Aditivo superplastificante de última generación especialmente indicado en la fabricación de todo tipo de hormigones. No genera viscosidad en el hormigón fresco. Aditivo exento de cloruros. Usos Debido a su alto poder superplastificante y reductor de agua de alta actividad puede utilizarse para la fabricación de: . Hormigones preparados en planta o en obra . Piezas con gran densidad de armadura . Losas, cimientos, muros, pilares, etc. . Superficies vistas de alta calidad . Hormigones de altas resistencias . Estructuras de puentes y voladizos
