# Superplastificante para morteros fluidos y autonivelantes, Sikament®- 535 Slab de Sika

- Propiedad del archivo: CONSTRUNARIO
- Formato: FIEBDC-3/2012
- Programa: Construnario Versión 3.51
- Fecha de los precios: 06/03/2024
- Divisa: EUR

**544390SIK** kg Superplastificante para morteros fluidos y autonivelantes, Sikament®- 535 Slab de Sika
Sikament®- 535 Slab Superplastificante para morteros fluidos y autonivelantes Descripción del producto Aditivo superplastificante especialmente formulado para la fabricación de morteros fluidos y autonivelantes, en plantas de hormigón preparado. No contiene cloruros y no ejerce ninguna acción corrosiva sobra las armaduras. Usos . Fabricación de morteros fluidos, autonivelantes. . Fabricación de morteros de altas prestaciones.
