# Superplastificante de tercera generación para hormigones preparados, Sika® ViscoCrete®-5970 de Sika

- Propiedad del archivo: CONSTRUNARIO
- Formato: FIEBDC-3/2012
- Programa: Construnario Versión 3.51
- Fecha de los precios: 06/03/2024
- Divisa: EUR

**469008SIK** kg Superplastificante de tercera generación para hormigones preparados, Sika® ViscoCrete®-5970 de Sika
Sika® ViscoCrete®-5970 Superplastificante de tercera generación para la fabricación de hormigones preparados Descripción del Producto Superplastificante de tercera generación para hormigones preparados, tanto en planta de hormigón como en planta de obra. Está exento de cloruros. Usos - Hormigones fluidos y autocompactante (S.C.C.). - Hormigones proyectados. - Hormigones con altas resistencias iniciales y finales. - Hormigones de altas durabilidad. - Hormigones fabricados en obra. - Hormigones fabricados en planta. - Hormigonado con Temperaturas bajas-medias. - Hormigonado con curvas granulométricas no muy adecuadas.
