# Superplastificante de alto rendimiento utilizable en todo tipo de hormigones, SikaPlast®-340 de Sika

- Propiedad del archivo: CONSTRUNARIO
- Formato: FIEBDC-3/2012
- Programa: Construnario Versión 3.51
- Fecha de los precios: 06/03/2024
- Divisa: EUR

**531836SIK** kg Superplastificante de alto rendimiento utilizable en todo tipo de hormigones, SikaPlast®-340 de Sika
SikaPlast®-340 Superplastificante de alto rendimiento utilizable en todo tipo de hormigones. Descripción del producto: Aditivo superplastificante de alto rendimiento para la fabricación de todo tipo de hormigones realizados en plantas de hormigón preparado; especialmente aquellos con consistencia fluida mejorando su bombeabilidad. No ejerce ninguna acción corrosiva sobre las armaduras debido a que es un producto exento de cloruros. Usos: . Se puede utilizar como aditivo único. Realizando hormigones con muy diversas consistencias. . Realización de todo tipo de hormigones, mejorando considerablemente la consistencia y facilidad de colocación de los mismos. . Aditivo muy adecuado para mezclas "robustas", donde existen frecuentes variaciones en las materias primas y en la humedad de éstas. . El hormigón puede transportarse a largas distancias sin pérdida de trabajabilidad. . La segregación y exudación de agua en el hormigón se ven muy disminuidas.
