# Superplastificante de alto rendimiento de nueva generación para hormigones, SikaPlast®-1003 NG de Sika

- Propiedad del archivo: CONSTRUNARIO
- Formato: FIEBDC-3/2012
- Programa: Construnario Versión 3.51
- Fecha de los precios: 06/03/2024
- Divisa: EUR

**564527SIK** kg Superplastificante de alto rendimiento de nueva generación para hormigones, SikaPlast®-1003 NG de Sika
SikaPlast®-1003 NG Superplastificante de alto rendimiento de nueva generación para hormigones Descripción del producto: Aditivo superplastificante de alto rendimiento para la fabricación de todo tipo de hormigones realizados en plantas de hormigón preparado; especialmente aquellos con consistencia fluida mejorando su bombeabilidad. Usos: SikaPlast®-1003 NG ha sido especialmente diseñado para hormigones de altas prestaciones. . Aditivo muy adecuado para mezclas "robustas", donde existen frecuentes variaciones en las materias primas y en la humedad de éstas. . Realización de todo tipo de hormigones, mejorando considerablemente la consistencia y facilidad de colocación de los mismos. . El hormigón puede transportarse a largas distancias sin pérdida de trabajabilidad. . La segregación y exudación de agua en el hormigón se ven muy disminuidas . Se puede utilizar como aditivo único. Realizando hormigones con muy diversas consistencias.
