# Superplastificante de excelente rendimiento de nueva generación para hormigones, Sika® ViscoCrete®-6003 NG de Sika

- Propiedad del archivo: CONSTRUNARIO
- Formato: FIEBDC-3/2012
- Programa: Construnario Versión 3.51
- Fecha de los precios: 06/03/2024
- Divisa: EUR

**563936SIK** kg Superplastificante de excelente rendimiento de nueva generación para hormigones, Sika® ViscoCrete®-6003 NG de Sika
Sika® ViscoCrete®-6003 NG Superplastificante de nueva generación para la fabricación de hormigones preparados. Descripción del producto: Es un superplastificante de nueva generación y altas prestaciones para hormigones preparados tanto en planta de hormigón como en planta de obra. Usos Especialmente diseñado para hormigones de altas prestaciones. Hormigones autocompactantes (HAC). Hormigones fluidos Hormigones de altas durabilidad Hormigones con una relación agua/cemento muy baja. Hormigones proyectados Hormigones con altas resistencias iniciales y finales Hormigones fabricados en obra Hormigones fabricados en planta Hormigonado con temperaturas bajas-medias
