# Aditivo específico para hormigones extrusionados, Sika Frioplast®-P de Sika. Contenedor m3. Marrón

- Propiedad del archivo: CONSTRUNARIO
- Formato: FIEBDC-3/2012
- Programa: Construnario Versión 3.51
- Fecha de los precios: 06/03/2024
- Divisa: EUR

**118715SIK** kg Aditivo específico para hormigones extrusionados, Sika Frioplast®-P de Sika. Contenedor m3. Marrón
Sika Frioplast®-P Aditivo específico para hormigones extrusionados Descripción del producto: Aditivo compuesto con regulador de viscosidad, que facilita la puesta en obra del hormigón mediante máquinas extrusoras. Usos: Se utiliza principalmente en hormigones destinados a la fabricación de viguetas pretensadas y aquellos hormigones que son colocados mediante extrusión, como barreras separadoras en autopistas y autovías (New Jersey).
