# Aditivo plastificante para todo tipo de hormigones, Sikament®-230 de Sika. Marrón

- Propiedad del archivo: CONSTRUNARIO
- Formato: FIEBDC-3/2012
- Programa: Construnario Versión 3.51
- Fecha de los precios: 06/03/2024
- Divisa: EUR

**402656SIK** kg Aditivo plastificante para todo tipo de hormigones, Sikament®-230 de Sika. Marrón
Sikament®-230 Aditivo plastificante para todo tipo de hormigones. Descripción del producto Aditivo reductor de agua - plastificante, especialmente formulado para la fabricación de hormigones en plantas de hormigón preparado y plantas de obra. No contiene cloruros y no ejerce ninguna acción corrosiva sobre las armaduras. Usos . Hormigonados en sitios con elevada temperatura. . Permite realizar transportes a largas distancias sin pérdida de trabajabilidad en el hormigón. . Realización de todo tipo de hormigones fabricados en plantas de hormigón preparado y plantas de obra.
