# Aditivo plastificante para todo tipo de hormigones, Sikament®-242 HW de Sika. Marrón

- Propiedad del archivo: CONSTRUNARIO
- Formato: FIEBDC-3/2012
- Programa: Construnario Versión 3.51
- Fecha de los precios: 06/03/2024
- Divisa: EUR

**604958SIK** kg Aditivo plastificante para todo tipo de hormigones, Sikament®-242 HW de Sika. Marrón
Sikament®-242 HW Aditivo plastificante para todo tipo de hormigones. Descripción del producto: Es un aditivo plastificante, especialmente indicado para hormigones fabricados en plantas de hormigón preparado o en plantas de obra. No contiene cloruros y no ejerce ninguna acción corrosiva sobre las armaduras. Usos: Ofrece un alto rango de tiempo de trabajabilidad para todo tipo de hormigones. Es un producto especialmente recomendado para las siguientes aplicaciones: . Hormigones que requieran una alta trabajabilidad, permitiendo transportes a largas distancias. . Hormigonados en sitios con elevada temperatura. . Plantas de hormigón preparado. . Obra civil y edificación. . En losas de grandes dimensiones para pavimentos industriales. . Construcción de cajones para obras portuarias.
