# Impermeabilizante para hormigón, Plastocrete®-N de Sika. Marrón

- Propiedad del archivo: CONSTRUNARIO
- Formato: FIEBDC-3/2012
- Programa: Construnario Versión 3.51
- Fecha de los precios: 06/03/2024
- Divisa: EUR

**117909SIK** kg Impermeabilizante para hormigón, Plastocrete®-N de Sika. Marrón
Plastocrete®-N Impermeabilizante para hormigón Descripción del producto Aditivo líquido para hormigón que plastifica e impermeabiliza. Está exento de cloruros Usos Se recomienda su empleo para hormigones armados o en masa en: . Depósitos, presas. . Trabajos de alcantarillado, depuradoras. . Canales, túneles. . Centrales eléctricas, obras marítimas. . Sótanos, cimentaciones.
