# Aditivo impermeabilizante y reductor de eflorescencias, Sikaproof®L-100 de Sika. Para fabricación hormigón

- Propiedad del archivo: CONSTRUNARIO
- Formato: FIEBDC-3/2012
- Programa: Construnario Versión 3.51
- Fecha de los precios: 06/03/2024
- Divisa: EUR

**403510SIK** kg Aditivo impermeabilizante y reductor de eflorescencias, Sikaproof®L-100 de Sika. Para fabricación hormigón
Sikaproof®L-100 Aditivo impermeabilizante y reductor de eflorescencias para fabricación de hormigón y piezas prefabricadas con consistencia seca. Descripción del producto Aditivo impermeabilizante de masa y reductor de eflorescencias para fabricación de elementos de hormigón con consistencia seca, independientemente del proceso de fábricación. Usos Se recomienda su empleo para la realización de elementos hormigón hidrófugo. Recomendado para la fabricación tanto de piezas de prefabricado pesado como de prefabricado ligero: . Bloques cara vista . Losetas para pavimentos de hormigón . Terrazos . Adoquines . Tubos, etc.
