# Acelerante de endurecimiento exento de cloruros, Sika® Rapid 1 de Sika. Rojizo

- Propiedad del archivo: CONSTRUNARIO
- Formato: FIEBDC-3/2012
- Programa: Construnario Versión 3.51
- Fecha de los precios: 06/03/2024
- Divisa: EUR

**118861SIK** kg Acelerante de endurecimiento exento de cloruros, Sika® Rapid 1 de Sika. Rojizo
Sika® Rapid 1 Acelerante de endurecimiento exento de cloruros Descripción del producto Aditivo líquido acelerante de endurecimiento para hormigones y morteros. Favorece el desarrollo de las resistencias mecánicas iniciales del hormigón sin que influya negativamente en las resistencias finales. Cumple con los requisitos de un aditivo acelerador de endurecimiento, sin efectos secundarios no deseados. Usos Se añade en la central de hormigón, para temperaturas de +5º C/+25 ºC, cuando se quieran obtener altas resistencias iniciales entre 6 y 24 horas en particular en los casos siguientes: . Hormigón preparado. . Hormigón visto. . Obras de edificación. . Prefabricados. No contiene cloruros, por lo que se puede utilizar sin riesgos, tanto en hormigón armado como pretensado. No se debe utilizar conjuntamente con aditivos expansivos o compensadores de retracción. Está especialmente diseñado para utilizarse en combinación con un superplastificante de la gama Sikament®, sin modificar el efecto plastificante, permitiendo obtener aumentos de las resistencias superiores al 100% en las primeras horas, en comparación con un hormigón normal aditivado con Sikament® únicamente.
