# Aditivo anticongelante p/mortero y hormigón, SikaCim® de Sika. Bolsa 0,5 kg. Incoloro

- Propiedad del archivo: CONSTRUNARIO
- Formato: FIEBDC-3/2012
- Programa: Construnario Versión 3.51
- Fecha de los precios: 06/03/2024
- Divisa: EUR

**468388SIK** u Aditivo anticongelante p/mortero y hormigón, SikaCim® de Sika. Bolsa 0,5 kg. Incoloro
SikaCim® Anticongelante Aditivo anticongelante para mortero y hormigón, en bolsas de plástico Descripción del producto: Aditivo líquido, que se presenta en bolsas de plástico, que se utiliza para la fabricación de mortero y hormigón en bajas temperaturas. Está exento de cloruros Usos: . Aditivo anticongelante que se utiliza para proteger el hormigón que pueda estar expuesto a temperaturas ambientales de hasta 6 º C / 8 º C. . Se utiliza en todos aquellos trabajos que se realizan con un ligero frío durante el día y si se esperan heladas por la noche, o bien cuando amenazan olas de frío.
