# Aditivo mejorador del acabado del hormigón, SikaControl®-300 PerFin de Sika. Amarillento (5 kg)

- Propiedad del archivo: CONSTRUNARIO
- Formato: FIEBDC-3/2012
- Programa: Construnario Versión 3.51
- Fecha de los precios: 06/03/2024
- Divisa: EUR

**638129SIK** kg Aditivo mejorador del acabado del hormigón, SikaControl®-300 PerFin de Sika. Amarillento (5 kg)
SikaControl®-300 PerFin Aditivo mejorador del acabado superficial para hormigón Descripción del producto Es un aditivo líquido mejorador del acabado superficial del hormigón gracias a la reducción de poros y coqueras. Usos Para la producción de superficies de alta calidad y hormigón arquitectónico: . Estructural . Hormigón Prefabricado . Elevado acabado superficial Características . Reduce el aire ocluido en la masa de hormigón. . Reduce las coqueras o poros abiertos en superficie del hormigón. . Mejora de la superficie del hormigón. . No hay efectos negativos en las propiedades del hormigón fresco o endurecido. . No contiene cloruros. . Adecuado para su uso en hormigón armado y pretensado.
