# Aceite de desencofrado para todo tipo de encofrados, principalmente absorbentes, Sika® Desencofrante-EN de Sika. Bidón: 200l

- Propiedad del archivo: CONSTRUNARIO
- Formato: FIEBDC-3/2012
- Programa: Construnario Versión 3.51
- Fecha de los precios: 06/03/2024
- Divisa: EUR

**119830SIK** l Aceite de desencofrado para todo tipo de encofrados, principalmente absorbentes, Sika® Desencofrante-EN de Sika. Bidón: 200l
Sika® Desencofrante-EN Aceite desencofrado para todo tipo de encofrados, principalmente absorbentes Descripción del producto: Agente desencofrante que evita la adherencia del hormigón o del mortero a los encofrados. Usos: Es un aceite que, emulsionado en agua en proporciones variables, sirve para todo tipo de encofrados, pero que se utiliza generalmente en encofrados absorbentes como son los de madera.
