# Fibra de polipropileno multifilamento 6 mm, para refuerzo de hormigones y morteros, SikaCim® Fibras 6 de Sika

- Propiedad del archivo: CONSTRUNARIO
- Formato: FIEBDC-3/2012
- Programa: Construnario Versión 3.51
- Fecha de los precios: 06/03/2024
- Divisa: EUR

**SIK_775412** u Fibra de polipropileno multifilamento 6 mm, para refuerzo de hormigones y morteros, SikaCim® Fibras 6 de Sika
SikaCim® Fibras es una fibra monofilamento de polipropileno de 6 mm de longitud para uso en hormigones y morteros. ? Seguro y fácil de usar. ? Mejora la durabilidad. ? Reduce la tendencia a fisuración por retracción superficial. ? Reduce la permeabilidad. ? Reduce el efecto "curling" de la solera. ? Aumenta la resistencia al impacto. Usos Para la mayoría de los tipos de hormigón no estructural y morteros que necesitan reducir la incidencia de la fisuración por retracción superficial: Morteros de revoco de fachada. Losas de hormigón (soleras,recrecidos, etc.). Morteros y hormigones proyectados. Elementos prefabricados. Hormigones extrusionados. Aplicaciones en interior y exterior. Ventajas ? Seguro y fácil de usar. ? Mejora la durabilidad. ? Reduce la tendencia a fisuración por retracción superficial. ? Reduce la permeabilidad. ? Reduce el efecto "curling" de la solera. ? Aumenta la resistencia al impacto. Envases 150 g bolsas hidrosolubles. 100 bolsas por caja.
