# Macrofibra sintética estructural de 50 mm de longitud, SikaFiber® Force-50 de Sika. Para soleras de hormigón de altas prestaciones

- Propiedad del archivo: CONSTRUNARIO
- Formato: FIEBDC-3/2012
- Programa: Construnario Versión 3.51
- Fecha de los precios: 06/03/2024
- Divisa: EUR

**566324SIK** kg Macrofibra sintética estructural de 50 mm de longitud, SikaFiber® Force-50 de Sika. Para soleras de hormigón de altas prestaciones
SikaFiber® Force-50 MACROFIBRA SINTÉTICA PARA HORMIGÓN Descripción del producto: Es una macrofibra sintética de 50 mm de longitud de uso estructural para hormigón. Usos: Para la mayoría de los hormigones estructurales in situ para reducir total o parcialmente el armado metálico, distribuir tensiones, aumentar las propiedades estructurales o la abrasión, y la resistencia al fuego: . Hormigón para soleras apoyadas. . Elementos prefabricados de hormigón. . Cimentaciones. . Componentes estructurales de la construcción e infraestructura.
