# Acelerante para hormigón proyectado, Sika® Sigunita® L-5601 AF de Sika

- Propiedad del archivo: CONSTRUNARIO
- Formato: FIEBDC-3/2012
- Programa: Construnario Versión 3.51
- Fecha de los precios: 06/03/2024
- Divisa: EUR

**596442SIK** kg Acelerante para hormigón proyectado, Sika® Sigunita® L-5601 AF de Sika
Sika® Sigunita® L-5601 AF Acelerante para hormigón proyectado. Descripción del producto Es un aditivo líquido de alto rendimiento, libre de álcalis, acelerante de fraguado para hormigones proyectados. Usos Es adecuada para proyección de hormigones realizados tanto en vía húmeda como por vía seca. Entre los usos más comunes, distinguimos: . Estabilización de excavaciones en túneles y minería . Estabilización de rocas, taludes y zanjas . Alta calidad del revestimiento de hormigón proyectado
