# Aditivo estabilizador de fraguado, Sikatard®-930 de Sika. Incoloro

- Propiedad del archivo: CONSTRUNARIO
- Formato: FIEBDC-3/2012
- Programa: Construnario Versión 3.51
- Fecha de los precios: 06/03/2024
- Divisa: EUR

**93816SIK** kg Aditivo estabilizador de fraguado, Sikatard®-930 de Sika. Incoloro
Sikatard®-930 Aditivo estabilizador de fraguado Descripción del producto: Sikatard®-930 es un aditivo desarrollado para controlar la hidratación del cemento. Estabiliza la mezcla de hormigón durante largos períodos de tiempo sin perder su calidad. Usos: Sikatard®-930 se utiliza principalmente para la estabilización de hormigones proyectados por vía seca o vía húmeda en trabajos de obras subterráneas, alargando su tiempo de manejabilidad, incluso días, por ejemplo para trabajos en túneles.
