# Grava natural, lavada y limpia de arcillas de granulometría, Árido SikaRep®-512 de Sika

- Propiedad del archivo: CONSTRUNARIO
- Formato: FIEBDC-3/2012
- Programa: Construnario Versión 3.51
- Fecha de los precios: 06/03/2024
- Divisa: EUR

**442677SIK** kg Grava natural, lavada y limpia de arcillas de granulometría, Árido SikaRep®-512 de Sika
Árido Sika®ep 512 Árido calibrado para la ejecución de micro-hormigones. Descripción del producto Árido calibrado para la producción de micro-hormigones, con tamaño de árido entre 5 - 12 mm. Usos Adecuado para la producción de micro-hormigones.
