# Mortero de reparación para aplicación manual o proyectado, Sika® MonoTop®- 412 S de Sika. Gris

- Propiedad del archivo: CONSTRUNARIO
- Formato: FIEBDC-3/2012
- Programa: Construnario Versión 3.51
- Fecha de los precios: 06/03/2024
- Divisa: EUR

**163047SIK** kg Mortero de reparación para aplicación manual o proyectado, Sika® MonoTop®- 412 S de Sika. Gris
Sika® MonoTop®- 412 S Mortero de reparación estructural clase R4 Descripción del producto Sika® MonoTop®-412 S es un mortero de reparación estructural de 1 componente, reforzado con fibras, de baja retracción que cumple con los requerimientos de la clase R4 de la UNE-EN 1504-3. Usos . Adecuado para trabajos de reparación de hormigón (Principio 3, método 3.1 y 3.3 de la UNE-EN 1504-9). Reparación desconchones y deterioros del hormigón en edificios, puentes, infraestructuras y superestructuras. . Adecuado para trabajos de refuerzo estructural del hormigón (Principio 4, método 4.4 de la UNE-EN 1504-9). Incremento de la capacidad portante de las estructuras de hormigón mediante la adición de mortero. . Adecuado para la conservación o restauración del pasivazo (Principio 7, método 7.1 y 7.2 de la UNE-EN 1504-9). Incremento del recubrimiento con mortero adicional y remplazando el hormigón contaminado o carbonatado.
