# Mortero de impermeabilización de paramentos de piscinas, SikaTop®-142 Seal de Sika. Blanco

- Propiedad del archivo: CONSTRUNARIO
- Formato: FIEBDC-3/2012
- Programa: Construnario Versión 3.51
- Fecha de los precios: 06/03/2024
- Divisa: EUR

**673929SIK** kg Mortero de impermeabilización de paramentos de piscinas, SikaTop®-142 Seal de Sika. Blanco
SikaTop®-142 Seal Mortero cementoso para impermeabilizaciones con acabado decorativo para piscinas y spas. Descripción del producto: Es un mortero cementoso impermeable de dos componentes, tixotrópico, mejorado con dispersión de poliuretano, con un excelente acabado estético. Usos: Se emplea para aplicaciónes de nivelación e impermeabilización, como mortero decorativo de acabado cementoso. . Impermeabilización de piscinas, canales, depósitos de agua potable, tanques o cualquier elemento destinado a contener agua, enterrado o no . Impermeabilización interior y exterior de estructuras de hormigón, mortero, bloques de hormigón y ladrillo . Mortero decorativo coloreado para impermeabilización y protección de piscinas, spas, canales de agua, etc. . Revestimiento tapaporos para el reperfilado, alisado y nivelación de superficies horizontales y verticales de hormigón . Protección de estructuras de hormigón contra los efectos de las sales deshielo y los ciclos hielo-deshielo . Protección de estructuras de hormigón en ambiente marino
