# Pigmento para el SikaDecor-801 Nature, 0,5 lt

- Propiedad del archivo: CONSTRUNARIO
- Formato: FIEBDC-3/2012
- Programa: Construnario VersiĆ³n 3.51
- Fecha de los precios: 06/03/2024
- Divisa: EUR

| Código | Descripción |
|---|---|
| C0901SIK_080491 | Pigmento para el SikaDecor-801 Nature, 0,5 lt. |
