# Impregnante hidrófugo y oleófobo para la protección de pavimentos porosos, Sikagard®-917 W de Sika. Incoloro

- Propiedad del archivo: CONSTRUNARIO
- Formato: FIEBDC-3/2012
- Programa: Construnario Versión 3.51
- Fecha de los precios: 06/03/2024
- Divisa: EUR

**177231SIK** l Impregnante hidrófugo y oleófobo para la protección de pavimentos porosos, Sikagard®-917 W de Sika. Incoloro
Sikagard®-917 W Impregnación hidrófuga y repelente al aceite para suelos porosos Descripción del producto: Sikagard®-917 W es una emulsión, base siloxano, hidrofugante y repelente al aceite que se suministra lista para su uso. Usos: Para conseguir suelos hidrofugados y resistentes al aceite. Sikagard®-917 W se puede aplicar sobre soportes con porosidad baja y media, como: baldosas, hormigón, mortero, mampostería, ladrillo y piedra.
