# Pintura de protección y decorativa para fachadas con terminación lisa SikaColor-671 W

- Propiedad del archivo: CONSTRUNARIO
- Formato: FIEBDC-3/2012
- Programa: Construnario Versión 3.51
- Fecha de los precios: 06/03/2024
- Divisa: EUR

| Código | Descripción |
|---|---|
| C0901SIK_080541 | Pintura de protección y decorativa para fachadas con terminación lisa SikaColor-671 W |
