# Pintura de protección y decorativa para fachadas con terminación lisa, SikaColor-671 W de Sika, arcilla

- Propiedad del archivo: CONSTRUNARIO
- Formato: FIEBDC-3/2012
- Programa: Construnario Versión 3.51
- Fecha de los precios: 06/03/2024
- Divisa: EUR

**444549SIK** kg Pintura de protección y decorativa para fachadas con terminación lisa, SikaColor-671 W de Sika, arcilla
SikaColor-671 W Pintura de protección y decorativa para fachadas con terminación lisa en color Descripción del Producto Pintura de protección impermeable y decorativa, monocomponente a base de resinas acrílicas en dispersión acuosa, que produce una superficie de acabado liso en color. Usos . Revestimiento protector, impermeabilizante y decorativo de fachadas de hormigón, mortero, ladrillo, piedra, etc. . Revestimiento decorativo en paredes interiores de edificios públicos (hospitales, colegios, museos, etc.)
