# Resina acrílica en dispersión para el tratamiento de humedades en muros interiores, SikaWall®-05 Primer Yeso de Sika. Blanco

- Propiedad del archivo: CONSTRUNARIO
- Formato: FIEBDC-3/2012
- Programa: Construnario Versión 3.51
- Fecha de los precios: 06/03/2024
- Divisa: EUR

**553153SIK** kg Resina acrílica en dispersión para el tratamiento de humedades en muros interiores, SikaWall®-05 Primer Yeso de Sika. Blanco
SikaWall®-05 Primer Yeso Resina acrílica en dispersión para el tratamiento de yeso. DESCRIPCION DEL PRODUCTO Resina acrílica, en dispersión acuosa, de color blanco, lista para su empleo para impermeabilizar soportes de yeso o escayola. USOS - Tratamiento de humedades en muros interiores sobre superficies de yeso o escayola, cuando pequeñas humedades procedentes del soporte provocan la decoloración y desprendiendo del papel o ampollamientos de la pintura. - Los soportes tratados con SikaWall®-05 Primer Yeso pueden ser recubiertos posteriormente con pintura o papeles pintados.
