# Imprimación en base agua para consolidar superficies porosas, SikaWall®-08 W Fijador de Sika. Blanquecino

- Propiedad del archivo: CONSTRUNARIO
- Formato: FIEBDC-3/2012
- Programa: Construnario Versión 3.51
- Fecha de los precios: 06/03/2024
- Divisa: EUR

**553190SIK** kg Imprimación en base agua para consolidar superficies porosas, SikaWall®-08 W Fijador de Sika. Blanquecino
SikaWall®-08 W Fijador Imprimación monocomponente en base agua para fijar superficies porosas. Descripción del producto: Es una imprimación acrílica, monocomponente, en base agua, diseñada para fijar y sellar fondos de superficies porosas para el posterior pintado de las mismas. Usos: Como capa fijadora para los siguientes usos: . Cohesionar las superficies tratadas para evitar el desprendimiento de las pinturas . Tapar la porosidad para obtener posteriormente revestimientos de pintura homogéneos . Mejorar la adherencia de las pinturas sobre superficies porosas. Algunas superficies sobre las que se puede aplicar son: . Enfoscados de cemento . Yeso y laminados . Temple . Cal y escayola
