# Imprimación transparente en base disolvente para mejorar la adherencia del Sikalastic 495 T, Sika® Aktivator PRO de Sika

- Propiedad del archivo: CONSTRUNARIO
- Formato: FIEBDC-3/2012
- Programa: Construnario Versión 3.51
- Fecha de los precios: 06/03/2024
- Divisa: EUR

**154885SIK** u Imprimación transparente en base disolvente para mejorar la adherencia del Sikalastic 495 T, Sika® Aktivator PRO de Sika
Sika® Aktivator PRO Imprimación transparente en base disolvente para mejorar la adherencia del Sikalastic 495 T sobre vidrio y superficies vitrificadas Descripción del Producto Es un sistema de un único tratamiento para la reposición de parabrisas en el sector de la automoción. Está específicamente formulado para promover la adhesión sobre los sustratos implicados en la reparación de parabrisas en AGR. Sika® Aktivator PRO permite la realización de un proceso constante a lo largo de todo el año, sin requerimientos especiales durante el invierno. Sika® Aktivator PRO se fabrica de acuerdo con el sistema de aseguramiento de la calidad ISO 9001/14001 y con arreglo a un programa de protección del medioambiente. Usos Sika® Aktivator PRO ha sido especialmente diseñado para aplicaciónes en AGR.
