# Revestimiento monocomponente y reflectante, resistente a UV, Sikalastic®-570 TC de Sika. Gris

- Propiedad del archivo: CONSTRUNARIO
- Formato: FIEBDC-3/2012
- Programa: Construnario Versión 3.51
- Fecha de los precios: 06/03/2024
- Divisa: EUR

**570315SIK** kg Revestimiento monocomponente y reflectante, resistente a UV, Sikalastic®-570 TC de Sika. Gris
Sikalastic®-570 TC Revestimiento monocomponente y reflectante, resistente a UV, para capa de acabado sobre los sistemas Sikalastic Descripción del producto: Sikalastic®-570 Top Coat es monocomponente, de aplicación en frío estable a los rayos UV, a base de agua, diseñado para proporcionar una capa de acabado duradera, con estabilidad de color y altamente reflectante para la impermeabilización de cubiertas con Sikalastic®-612. Usos: Sikalastic®-570 Top Coat sólo puede ser utilizado por profesionales experimentados. . Acabado resistente a los rayos UV para la impermeabilización de cubiertas con Sikalastic®-612 . Capa superior altamente reflectante (blanco tráfico RAL 9016) para excelentes características de cubiertas frías y cubiertas solares.
