# Membrana líquida de dos componentes a base de poliurea pura, alta elasticidad y rápido curado, Sikalastic® 838 R de Sika. Amarillo Gris

- Propiedad del archivo: CONSTRUNARIO
- Formato: FIEBDC-3/2012
- Programa: Construnario Versión 3.51
- Fecha de los precios: 06/03/2024
- Divisa: EUR

| Código | Ud | Descripción |
|---|---|---|
| 611406SIK | kg | Membrana líquida de dos componentes a base de poliurea pura, alta elasticidad y rápido curado, Sikalastic® 838 R de Sika. Amarillo Gris |
