# Mortero base de cal para soportes antiguos, Cotegran Cal Base de Sika

- Propiedad del archivo: CONSTRUNARIO
- Formato: FIEBDC-3/2012
- Programa: Construnario Versión 3.51
- Fecha de los precios: 06/03/2024
- Divisa: EUR

**636394SIK** kg Mortero base de cal para soportes antiguos, Cotegran Cal Base de Sika
COTEGRAN CAL BASE Mortero base de cal para soportes antiguos Descripción del producto Mortero modificado con cal aérea para rehabilitación de mamposterías y soportes antiguos. Mortero base del sistema COTEGRAN CAL. Usos Soportes admisibles: - directamente: en obra de Rehabilitación/restauración como mortero Base para compensar Las irregularidades superficiales y de planeidad del soporte.. Soportes no admisibles: - Soportes hidrofugados en superficie, pintados o con yeso. - superficies horizontales o inclinadas expuestas a la acción directa del agua de lluvia . En casos no descritos consultar al Departamento Técnico
