# Mortero de cal para decoración e impermeabilización de fachadas, Cotegran Cal Liso

- Propiedad del archivo: CONSTRUNARIO
- Formato: FIEBDC-3/2012
- Programa: Construnario Versión 3.51
- Fecha de los precios: 06/03/2024
- Divisa: EUR

| Código | Descripción |
|---|---|
| C0901SIK_080612 | Mortero de cal para decoración e impermeabilización de fachadas, Cotegran Cal Liso |
