# Mortero de red tridimensional para la decoración e impermeabilización de fachadas, Cotegran 3D de Sika

- Propiedad del archivo: CONSTRUNARIO
- Formato: FIEBDC-3/2012
- Programa: Construnario Versión 3.51
- Fecha de los precios: 06/03/2024
- Divisa: EUR

**COTE3DSIK** Mortero de red tridimensional para la decoración e impermeabilización de fachadas, Cotegran 3D de Sika
Mortero de red tridimensional para la decoración e impermeabilización de fachadas Revestimiento continuo de red tridimensional para el acabado decorativo de las fachadas con extraordinaria propiedad de repulsión al agua Adherencia perfecta y continua sobre el soporte Aplicación manual o mecánica Buenas resistencias mecánicas
