# Mortero monocapa para la decoración e impermeabilización de fachadas Cotegran 2000

- Propiedad del archivo: CONSTRUNARIO
- Formato: FIEBDC-3/2012
- Programa: Construnario Versión 3.51
- Fecha de los precios: 06/03/2024
- Divisa: EUR

| Código | Descripción |
|---|---|
| C0901SIK_080622 | Mortero monocapa para la decoración e impermeabilización de fachadas Cotegran 2000 |
