# Puente de unión para morteros monocapa, listo al uso, Cotegran Cotefix de Sika

- Propiedad del archivo: CONSTRUNARIO
- Formato: FIEBDC-3/2012
- Programa: Construnario Versión 3.51
- Fecha de los precios: 06/03/2024
- Divisa: EUR

**635207SIK** kg Puente de unión para morteros monocapa, listo al uso, Cotegran Cotefix de Sika
COTEGRAN COTEFIX Puente de unión para morteros monocapa, listo al uso. Descripción del producto Pasta en dispersión acuosa para capa de imprimación en soportes sin absorción superficial o de hormigón liso para morteros monocapa, morteros de uso general o morteros de cal. Usos Soportes admisibles: - Directamente: sobre fábrica de ladrillo cerámico, enfoscados con dosificaciones 1:4, textura rugosa y bloques de hormigón. - Directamente: sobre bloques de hormigón, hormigón liso u hormigón hidrofugado en masa. Soportes no admisibles: - Soportes hidrofugados en superficies, pintados o con yeso. - Superficies horizontales o inclinadas expuestas a la acción directa del agua de la lluvia.
