# Puente de unión para morteros monocapa, Cotegran Imprimación de Sika

- Propiedad del archivo: CONSTRUNARIO
- Formato: FIEBDC-3/2012
- Programa: Construnario Versión 3.51
- Fecha de los precios: 06/03/2024
- Divisa: EUR

**635350SIK** kg Puente de unión para morteros monocapa, Cotegran Imprimación de Sika
COTEGRAN IMPRIMACION Puente de unión para morteros monocapa. Descripción del producto Mortero para uso como base e imprimación de los morteros monocapa en soportes de baja y alta absorción. Usos Soportes admisibles: - Directamente: sobre fábrica de ladrillo cerámico, termoarcilla, enfoscados con dosificaciones 1:4, textura rugosa, bloques de hormigón normal y hormigón celular. Soportes no admisibles: - Soportes hidrofugados en superficie, pintado o con yeso. - superficies horizontales o inclinadas expuestas a la acción directa del agua de lluvia. - En caso no descritos consultar al Departamento Técnico.
