# Malla de fibra de vidrio para refuerzo de morteros 1x50m, Cotegran malla 115 de Sika

- Propiedad del archivo: CONSTRUNARIO
- Formato: FIEBDC-3/2012
- Programa: Construnario Versión 3.51
- Fecha de los precios: 06/03/2024
- Divisa: EUR

**635045SIK** m2 Malla de fibra de vidrio para refuerzo de morteros 1x50m, Cotegran malla 115 de Sika
COTEGRAN MALLA 115 Malla de fibra de vidrio para refuerzo de morteros. Descripción del producto Malla de fibra de vidrio empleada como refuerzo de todo tipo de morteros, especialmente monocapa. Usos . Exterior e interior . Paredes y techos . Puntos singulares tales como: encuentros de estructuras de hormigón con fábrica de ladrillo.
