# Mortero de enfoscado, aplicación manual o mecánica, acabado fratasado o bruñido, Cotegran base PDF de Sika. Blanco

- Propiedad del archivo: CONSTRUNARIO
- Formato: FIEBDC-3/2012
- Programa: Construnario Versión 3.51
- Fecha de los precios: 06/03/2024
- Divisa: EUR

| Código | Ud | Descripción |
|---|---|---|
| 636866SIK | kg | Mortero de enfoscado, aplicación manual o mecánica, acabado fratasado o bruñido, Cotegran base PDF de Sika. Blanco |
