# Mortero de agarre y revoco para sistemas SATE, Sika ThermoCoat®-1/3 de Sika. Gris

- Propiedad del archivo: CONSTRUNARIO
- Formato: FIEBDC-3/2012
- Programa: Construnario Versión 3.51
- Fecha de los precios: 06/03/2024
- Divisa: EUR

**479240SIK** kg Mortero de agarre y revoco para sistemas SATE, Sika ThermoCoat®-1/3 de Sika. Gris
Sika® ThermoCoat-1/3 ES Mortero cementoso, monocomponente, para el pegado y regularización de los paneles de aislamiento térmico de fachadas (SATE). Consumo: Aprox 3,4 Kg/m2/mm de espesor. Descripción del Producto Sika® ThermoCoat-1/3 ES es un mortero cementoso, predosificado y monocomponente, con áridos seleccionados, mejorado con resinas y aditivos. Es un producto fácilmente trabajable con una elevada tixotropía. Presenta una perfecta adhesión a la mayoría de los materiales tradicionales de construcción. Usos Sika® ThermoCoat-1/3 ES, es un mortero cementoso específico para el pegado y regularización de paneles de aislamiento térmico por el exterior de fachadas (SATE) sobre soportes.
